# Richardstr. 108, 109, Berthelsdorfer Str. 14
Angebotsaufforderung (GAEB DA XML 3.2, DA83)
Projekt: 17363
Währung: EUR
Ausführungsbeginn: 23.02.2026
Ausführungsende: 30.09.2026
Erstellt mit: GXML Toolbox V3.3 R20230829, iTWO_64 V24.0.454, 02.12.2025

## 232 Gerüst, WDVS, Balkone
Datum: 02.12.2025

*Hinweis: BAUVORHABEN*
BAUVORHABEN: Richardstr. 108, 109/ Berthelsdorfer Str. 14, 12043 Berlin

GEWERKE:  GERÜSTBAU, WDVS & BALKONSANIERUNG
Angaben zum Bauwerk
Mehrfamilienhaus, Baujahr 1900,
Richardstr. 108: 1x VH
Richardstr. 109: 1x VH und 1x Seitenflügel
Berthelsdorfer Str. 14: 1x VH

Weitere Gewerke, die bei der Gesamtmodernisierung tätig sind:

- Elektroinstallation (Elektrostrangsanierung)
- Fensterbau
- Dachbodendämmarbeiten
- Schlosserarbeiten
- Garten- und Landschaftsbauarbeiten
- Treppenhaussanierung

Vor Angebotsabgabe ist zwingend eine
Ortsbesichtigung durchzuführen.

Ausführungszeitraum:
Ab Februar 2026 bis September 2026,
bzw. in Absprache mit der Bauleitung

Abdurahman Wanli
Tel: +49 30 221821 605
Mail: abdurahman.wanli@covivio.immo

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

### Bereich 01 Vorbereitende Leistungen

#### Abschnitt 01.01 Einrichten der Baustelle

*Hinweis: Hinweis zur Gesamtleistung*
Einrichten, Vorhalten und Räumen der Baustelle

**01.01.0010 Geräte und Werkzeuge liefern, vorhalten und entfernen**
*** Pauschalposition
Liefern, vorhalten und wieder entfernen aller zur Ausführung der Arbeiten benötigten Geräte und Werkzeuge.
Menge: 1,000 psch

#### Abschnitt 01.02 Sanitäre Anlagen

*Hinweis: Hinweis zur Gesamtleistung*
Sanitäre Anlagen aufstellen

**01.02.0010 Toilettenkabine aufstellen und vorhalten**
Toilettenkabine nach Vorschrift der Arbeitsstättenverordnung § 45 aufstellen, vorhalten, unterhalten und wieder entfernen. Im Unterhalt ist das Entleeren bei Bedarf bzw. Austausch der Kabine enthalten. Nutzung erfolgt durch alle am Bauvorhaben beteiligten Firmen.
Für eine Grundeinsatzzeit von '12' Wochen
Menge: 1,000 St

**01.02.0020 Vorhalten der Toilettenkabine über Grundeinsatzzeit hinaus**
Vorhalten der vorbeschriebenen Toilettenkabine über die vereinbarte Grundeinsatzzeit hinaus für jede weitere Woche.
Menge: 28,000 Wo

#### Abschnitt 01.03 Bauwagen, Lagerplatz, Bauzaun

*Hinweis: Hinweis zur Gesamtleistung*
Bauwagen, Lagerplatz bzw. mobilen Bauzaun aufstellen bzw. einrichten

**01.03.0010 Bauwagen aufstellen, vorhalten und entfernen**
Aufstellen, vorhalten und wieder entfernen eines Bauwagens nach Vorschrift der Arbeitsstättenverordnung § 45 für die vertraglich vereinbarte Ausführungsfrist.
Für eine Grundeinsatzzeit von '12' Wochen.
Menge: 1,000 St

**01.03.0020 Vorhalten des Bauwagen über Grundeinsatzzeit hinaus**
Vorhalten des vorbeschriebenen Bauwagen über die vereinbarte Grundeinsatzzeit hinaus für jede weitere Woche.
Menge: 28,000 Wo

**01.03.0030 Bauzaun aufstellen, vorhalten und entfernen**
*** Bedarfsposition ohne GB
Aufstellen, vorhalten und wieder entfernen eines Bauzaunes aus mobilen Stahlrahmenelementen mit Rundstahlfüllstäben, Stützfüßen aus Beton, inkl. aller erforderlichen Verbindungen, Kupplungen u.s.w., für die vereinbarte Ausführungsfrist einschließlich Anbringen folgender Teile: Stand- oder Sicherungsleuchten
Die Auflagen der Genehmigungsbehörde sind zu berücksichtigen.
Höhe: >/= 1,80 m
Für eine Grundeinsatzzeit von '12' Wochen.
Bauzaun-System: '.....'
Menge: 58,000 m

**01.03.0040 Vorhalten des Bauzauns über Grundeinsatzzeit hinaus**
*** Bedarfsposition ohne GB
Vorhalten des vorbeschriebenen Bauzauns aus mobilen Stahlrahmenelementen über die vereinbarte Grundeinsatzzeit hinaus für jede weitere Woche.
Menge: 1624,000 mWo

### Bereich 02 Gerüst

#### Abschnitt 02.01 Straßenseitig

**02.01.0010 Stahlrohrrahmengerüst der Lastklasse 3**
2,0 KN7m2, Breitenklasse W 09 ausbauen und abbauen, einschl. innenliegendem Leitergang nach DIN 4420 Teil 1 DIN En 12811-1.
Menge: 1320,000 m²

**02.01.0020 Vorhaltung der Standzeiten**
Vorhaltezeiten für die vorher genannte Position
Menge: 26400,000 m²Wo

**02.01.0030 Netze mit einer Maschenweite von 1,8 mm²**
montieren und wieder abnehmen, inkl. Verankerung nach DIN EN 12811-1.
Menge: 1320,000 m²

**02.01.0040 Vorhaltung**
Vorhaltezeiten für die vorher genannte Position
Menge: 26400,000 m²Wo

**02.01.0050 30-er Konsolausleger**
montieren und abbauen nach DIN 4420 Teil 1 /DIN EN 12811-1.
Menge: 200,000 m

**02.01.0060 Verlängerung der Vorhaltung für jede weitere**
Vorhaltezeiten für die vorher genannte Position
Menge: 4000,000 mWo

**02.01.0070 Fußgängertunnel 1,65m breit**
ausbauen und abbauen nach DIN 4420 Teil 1 / DIN EN 12811-1.

Davon ca. 9 m doppelter Fußgängertunnel (vor den Gewerbeeinheiten in der Richardstr. 108)
Menge: 55,000 m

**02.01.0080 Verlängerung der Vorhaltung für jede**
Vorhaltezeiten für die vorher genannte Position
Menge: 1100,000 mWo

**02.01.0090 Bautreppe nach DIN EN 12811-1 für**
vorgenanntes Arbeitsgerüst mit zwischenpodesten im vertikalen Raster von 2,0 m aufbauen und abbauen. Ausführung einläufig. L=2,50 m; H= ca. 20m aufbauen und abbauen,. Bautreppe abschließbar.

Sicherung des Treppenturm mit Gitterzaun (Eingang)
Elementen aufbauen, nach DIN
EN 12811-1.
Schloss Bauseitz
Menge: 2,000 Stck

**02.01.0100 Verlängerung der Vorhaltung für jede**
Vorhaltezeiten für die vorher genannte Position
Menge: 40,000 StWo

**02.01.0110 Bauaufzug ohne Personenbeförderung nach TRA 1100**
Inkl. Aufzugsturm
Grundfläche des Förderkorbes: ca. 1,60m x ca. 1,40 m
Nutzlast:  500kg
Förderhöhe: 20,00m
aufbauen und wieder abbauen.

Bauseitige Leistungen:
1) Stromanschluss vom baustromverteiler bis zur Aufzugsgrundeinheit
2) Betriebskosten (Stromverbrauch, Zahnstangenschmiermittel)
3) Wartung und Pflege sowie einsatzbedingte Prüfungen nach dem Unfallverhütungsvorschriften (UVV), sowie gem. technischen Richtlinien für Bauaufzüge
4) Sicherung gegen unbefugtes Betreten und versperren der Aufzugsfahrbahn, gem. den gültigen Vorschriften.
Menge: 2,000 Stck

**02.01.0120 Verlängerung der Vorhaltung für jede**
Vorhaltezeiten für die vorher genannte Position
Menge: 40,000 StWo

**02.01.0130 Zusätzliches Etagentor für vorgenannten Bauaufzug.**
An- und Abtransport, Auf- und Abbau.
Menge: 20,000 Stck

**02.01.0140 Verlängerung der Vorhaltung für jede weitere angef.**
Vorhaltezeiten für die vorher genannte Position
Menge: 400,000 StWo

#### Abschnitt 02.02 Hofseitig

**02.02.0010 Stahlrohrrahmengerüst der Lastklasse 3**
2,0 KN7m2, Breitenklasse W 09 ausbauen, und abbauen, einschl. innenliegendem Leitergang nach DIN 4420 Teil 1 DIN En 12811-1.
Menge: 1480,000 m²

**02.02.0020 Verlängerung der Vorhaltung**
Vorhaltezeiten für die vorher genannte Position
Menge: 29600,000 m²Wo

**02.02.0030 Netze mit einer Maschenweite von 1,8 mm²**
montieren und wieder abnehmen, inkl. Verankerung nach DIN EN 12811-1.
Menge: 1480,000 m²

**02.02.0040 Verlängerung der Vorhaltung**
Vorhaltezeiten für die vorher genannte Position
Menge: 29600,000 m²Wo

**02.02.0050 Gerüstbrückenkonstruktion statisch**
*** Bedarfsposition ohne GB
ausreichen mit Horizontal- und Vertikalverbänden versehen, zur Aufnahme der gerüstlasten, aufbauen und abbauen.
Menge: 10,000 m

**02.02.0060 Verlängerung der Vorhaltung für jede weitere angef.**
*** Bedarfsposition ohne GB
Vorhaltezeiten für die vorher genannte Position
Menge: 200,000 mWo

**02.02.0070 Passantenschutz aufbauen und wieder abbauen, nach**
nach DIN 4420 Teil 1 / DIN EN 12811-1. L= 2,50m
Menge: 5,000 Stck

**02.02.0080 Verlängerung der Vorhaltung**
Vorhaltezeiten für die vorher genannte Position
Menge: 100,000 StWo

**02.02.0090 Bohlenauslage vor den Türen**
Bohlenauslage vor den Türen als Übergang zum Hof
Je 10 Stck
Menge: 5,000 Stck

**02.02.0100 Bautreppe nach DIN EN 12811-1 für**
vorgenanntes Arbeitsgerüst mit zwischenpodesten im vertikalen Raster von 2,0 m aufbauen, Ausführung einläufig, auf- und abbauen. L=2,50 m; H= ca. 20m aufbauen und abbauen.  Bautreppe abschließbar.
Menge: 1,000 Stck

**02.02.0110 Verlängerung der Vorhaltung für jede**
Vorhaltezeiten für die vorher genannte Position
Menge: 20,000 StWo

**02.02.0120 Bauaufzug ohne Personenbeförderung nach TRA 1100**
Inkl. Aufzugsturm
Grundfläche des Förderkorbes: ca. 1,60m x ca. 1,40 m
Nutzlast:  500kg
Förderhöhe: 20,00m
aufbauen und wieder abbauen.

Bauseitige Leistungen:
1) Stromanschluss vom baustromverteiler bis zur Aufzugsgrundeinheit
2) Betriebskosten (Stromverbrauch, Zahnstangenschmiermittel)
3) Wartung und Pflege sowie einsatzbedingte Prüfungen nach dem Unfallverhütungsvorschriften (UVV), sowie gem. technischen Richtlinien für Bauaufzüge
4) Sicherung gegen unbefugtes Betreten und versperren der Aufzugsfahrbahn, gem. den gültigen Vorschriften.
Menge: 1,000 Stck

**02.02.0130 Verlängerung der Vorhaltung für jede**
Vorhaltezeiten für die vorher genannte Position
Menge: 20,000 StWo

**02.02.0140 Zusätzliches Etagentor für vorgenannten Bauaufzug.**
An- und Abtransport, Auf- und Abbau.
Menge: 10,000 Stck

**02.02.0150 Verlängerung der Vorhaltung für jede weitere angef.**
Vorhaltezeiten für die vorher genannte Position
Menge: 200,000 StWo

#### Abschnitt 02.03 Giebelwand Nachbargrundstück

**02.03.0010 Stahlrohrrahmengerüst der Lastklasse 3**
2,0 KN7m2, Breitenklasse W 09 ausbauen und abbauen, einschl. innenliegendem Leitergang nach DIN 4420 Teil 1 DIN En 12811-1.
Menge: 340,000 m²

**02.03.0020 Verlängerung der Vorhaltung**
Vorhaltezeiten für die vorher genannte Position
Menge: 4760,000 m²Wo

**02.03.0030 Netze mit einer Maschenweite von 1,8 mm²**
montieren und wieder abnehmen, inkl. Verankerung nach DIN EN 12811-1.
Menge: 340,000 m²

**02.03.0040 Verlängerung der Vorhaltung**
Vorhaltezeiten für die vorher genannte Position
Menge: 4760,000 m²Wo

**02.03.0050 Bautreppe nach DIN EN 12811-1 für**
vorgenanntes Arbeitsgerüst mit zwischenpodesten im vertikalen Raster von 2,0 m aufbauen, Ausführung einläufig. L=2,50 m; H= ca. 20m aufbauen und abbauen.  Bautreppe abschließbar.
Menge: 1,000 Stck

**02.03.0060 Verlängerung der Vorhaltung für jede**
Vorhaltezeiten für die vorher genannte Position
Menge: 14,000 StWo

### Bereich 03 WDVS

#### Abschnitt 03.01 Schutzabdeckung außen

**03.01.0010 Besondere Maßnahmen zum Schutz von Fenstern, Türen, außen**
Besondere Maßnahmen zum Schutz von Fenstern, Türen, außen Schutzabdeckung von Fenstern und Türen,außen, einschl. Abkleben, Unterhaltung und späterer Beseitigung/Entsorgung.
Abdeckung bestehend aus PE-HD 1564 und Klebenband oder ähnlich.
Fabrikat: Brillux oder gleichwertig
Menge: 730,000 m²

**03.01.0020 Besondere Maßnahmen zum Schutz Bodenfläche unter Gerüst**
Besondere Maßnahmen zum Schutz Bodenfläche unter Gerüst- mit Folie, außen Schutzabdeckung der Bodenfläche im Bereich des Standgerüsts herstellen, vorhalten, beseitigen und entsorgen. Abdeckung bestehend aus: Gitterfolie mit verstärktem Gewebe und Klebeband
Fabrikat: Brillux oder gleichwertig
Menge: 325,000 m²

**03.01.0030 Leistung wie zuletzt**
Leistung wie zuletzt im vollen Wortlaut beschrieben, jedoch Schutz von Lauf-und Transportwegen sowie von Arbeitsplätzen (Mischplatz, MAterialbevorratung, etc.)
Menge: 250,000 m²

#### Abschnitt 03.02 Untergrundvorbereitung

**03.02.0010 Verunreinigungen durch Hochdruckreinigung entfernen**
Entfernen von Verunreinigungen, Farbresten, Trennschichten u. Ä. durch Hochdruckreinigung.
Menge: 3150,000 m2

**03.02.0020 Verunreinigungen im erhöhten Umfang durch Abkehren trocken entfernen**
*** Bedarfsposition ohne GB
Verunreinigungen im erhöhten Umfang durch Abkehren oder Abbürsten vond er Fläche trocken entfernen.
Bauteil: alle zu bearbeitenden Fassenflächen
Menge: 1,000 m²

**03.02.0030 Nicht tragfähige org. beschichtung durch Abbeizen entfernen**
*** Bedarfsposition ohne GB
Nicht tragfähige org. Beschichtung mit Top Abbeizer 155 oder ähnlich, aromatenfrei,unter Beachtung der Auflagen und UVV und der BauBG zu den persönlichen Schutzmaßnahmen entfernen. Einschl. erfordrlicher Nachbearbeitung durch manuelles Nachwaschen
Art der Beschichtung: nicht tragfähige Dispersionsfarbe
Fabrikat: Brillux oder gleichwertig
Menge: 1,000 m²

**03.02.0040 Bewuchs durch Rankgewächs entfernen, fungizig behandeln**
*** Bedarfsposition ohne GB
Bewuchs durch Rankgewächs entfernen, fungizig behandeln

Bewuchs durch Rankgewächs einschl. Haftwurzeln mechanisch nach Art des Bieters entfernen.
Die trocknen Flächen mit Universal-Desinfektionmittel 542 oder ähnlich, 1:2 wasserverdünnt, behandeln,
Fabrikat: Brillux oder gleichwertig
Menge: 1,000 m²

**03.02.0050 Entfernen von Fremdkörpern an der Fassade**
*** Bedarfsposition ohne GB
Entfernen von Fremdkörpern an der Fassade
Entfernen von sichtbaren Fremdkörpern wie Abstandhalter, Metallschellen, Kunststoffteile, Drähte usw. durch Abstemmen bzw. Abflexen von der Fassade
Menge: 1,000 Stck

**03.02.0060 Nicht tragfähigen Putz,Hohlstellen u.Ä. entfernen**
*** Bedarfsposition ohne GB
Nicht tragfähigen Putz,Hohlstellen u.Ä. entfernen
Nicht tragfähigen Putz, Hohlstellen,minderfeste Schichten u.Ä. bis auf den tragfähigen Untergrund entfernen.Flächen entstauben.
Anteil an der Gesamtfläche ca.: 10%
Dicke der zu entfernenden Schicht: ca. 20 mm
Menge: 1,000 m²

**03.02.0070 Laibungsbereich vorbereiten,Putz abstemmen**
Laibungsbereich vorbereiten,Putz abstemmen
Putzschicht im Laibungsbereich von Fenstern, Türen und Öffnungen durch Abstemmen für die Verklebung von Dämmplatten vorbereiten. Flächen entstauben.
Menge: 1420,000 lfm

**03.02.0080 Fehlstellen/ Unebenheiten mit Putzmörtel ausgleichen**
Fehlstellen und Unebenheiten mit Putzmörtel ausgleichen
Größere Untergrundunebenheiten mit geeignetem Putzmörtel Kategorie GP/LW, CS II/CS III, auffüllen und an vorhandene Oberfläche angleichen.
Die Dicke der Putzschicht it bei Festlegung der Dübellängen zur nachfolgenden Verdübelung zu berücksichtigen.
Putzdicke im Mittel: 20 mm
Anteil an der Gesamtfläche: 10 %
Menge: 380,000 m²

**03.02.0090 Grundierung stark saugende Untergründe/Tiefengrund**
Grundierung stark saugende Untergründe mit Lacryl Tiefengrund ELF 595 oder ähnlich.
emissionsarm, tief eindringend,gut verfestigend, alkalibeständig, schnell trocknend, wasserdampfdiffusionsfähig, geprüft gem. AgBB-Schema
Fabrikat: Brillux oder gleichwertig
Menge: 400,000 m²

**03.02.0100 Grundierung nicht saugender Untergründe/Putzgrundierung pigmentiert**
Grundieirung nicht saugender Untergründe/Putzgrundierung pigmentiert Grundanstrich nicht saugender Untergründe mit Putzgrundierung 3710 oder ähnlich.
Wetterbestädnig, geruchsmild, mit verfestigender Wirkung, diffusionsfähig
Fabrikat: Brillux oder gleichwertig
Menge: 3150,000 m²

#### Abschnitt 03.03 Demontagearbeiten

**03.03.0010 Fensterbank außen ausbauen und entsorgen**
Fensterbänke außen aus Blech (Zink, Aluminium etc.) ausbauen und entsorgen.
Eventuell entstehende Putzschäden sind so auszubessern, dass das WDVS problemlos aufgebracht werden kann.
Menge: 260,000 m

**03.03.0020 Brüstungsabdeckungen demontieren und entsorgen**
Vorhandene Brüstungsabdeckungen aus Zinkblech vollständig demontieren und entsorgen.
Bauteil: Balkonbrüstungen
Menge: 122,000 m

**03.03.0030 Gesimsabdeckungen demontieren und entsorgen**
Vorhandene Gesimsbandabdeckung aus Zinkblech (Z-Profil) vollständig demontieren und entsorgen.
Bauteil: Gesimsband über EG, Straßenfassade
Menge: 80,000 m

**03.03.0040 Außenleuchten demontieren und entsorgen**
*** Pauschalposition
Vorhandene Leuchten über den Hauseingängen freischalten, demontieren und entsorgen.
Hinweis: Nach Abschluss der Fassadenarbeiten werden bauseits neue Leuchten geliefert und montiert.
Menge: 1,000 psch

**03.03.0050 Demontage Fallrohre inkl. temporärer Notentwässerung**
Vorhandene Regenfallrohre einschließlich Befestigungsschellen im Bereich der WDVS-Arbeiten demontieren, fachgerecht zwischenlagern oder entsorgen.
Während der Bauphase provisorische Notentwässerung aus flexiblen Schläuchen herstellen, an die Dachrinnen anschließen und nach Abschluss der Fassadenarbeiten vollständig demontieren und abtransportieren.

Die Arbeiten erfolgen ohne Eingriff in Dachanschlüsse oder Rohrverbindungen.
Wiederanschluss der Fallrohre an die Dachentwässerung erfolgt durch den Dachdecker.
Menge: 150,000 m

**03.03.0060 Hinweisschilder demontieren und wieder anbringen**
*** Pauschalposition
An der Fassade vorhandene Hinweisschilder für Wasser-, Gasleitungen o. Ä. demontieren, vorübergehend am Gerüst befestigen und nach Abschluss der Arbeiten wieder anbringen.
Menge: 1,000 psch

#### Abschnitt 03.04 Sockelausbildung Fassadenbündig

**03.04.0010 Verklebung EPS Dämmplatte flächenbündiger Sockel mit BaseTec**
Verklebung EPS Dämmplatte flächenbündiger Sockel mit BaseTec Sockel- bzw.Perimeter-Dämmplatten als Sockeldämmung mit feuchtigkeitsunempfindlichen Klebemörtel flächenbündig mit der Fassadendämmung anbringen.
Perimeter-Dämmplatte 3537
Plattenkante: Stumpf
Format: 100 x 50 cm
Plattendicke: Dicke der Fassadendämmung
Klebemörtel: BaseTec 3540 gemischt mit BaseTec 3541
(X) ohne Einbindung ins Erdreich
(X) Abschluss im Erdreich ohne Übergang (angeschrägter Abschluss)
Dämmung über GOK: ca. max. 50 cm
Dämmung unter GOK: ca. max. 25 cm
Fabrikat: Brillux oder gleichwertig
Menge: 178,000 lfm

**03.04.0020 Ab-/Anschluss im Erdreich abdichten**
Ab-/Anschluss im Erdreich abdichten
Abdichten des An- bzw. Abschlussbereiches der vorgenannten Sockeldämmung im Einbindungsbereich im Zuge der Verklebung der Dämmplatten mit feuchtigkeitsunempfindlichem Klebemörtel.
Klebemörtel: BaseTec 3540 gemischt mit BaseTec 3541 hoher Klebekraft, haftet auf Bitumen, feuchtigkeitsunempfindlich, wasserdampfdiffusionsfähig, lange verarbeitungsoffene Zeit,leicht verarbeitbar
Fabrikat: Brillux oder gleichwertig
Menge: 178,000 lfm

**03.04.0030 Laibungen bei zurückliegenden Fenstern und Türen im Sockel**
Laibungen bei zurückliegenden Fenstern und Türen im Sockel
Laibungen an vorhandene Öffnungen im Sockel, z.B. bei zurückliegenden Fenstern und Türen, dämmen und rechtwinklig herstellen.
Dämmdicke in der bestehenden Laibung: 2-4 cm
Tiefe der bestehenden Laibungen: ca. 15 cm
Menge: 55,000 lfm

**03.04.0040 Verdübelung Sockel/Senkdübel STR,oberflächenbündig**
Verdübelung Sockel/Senkdübel STR,oberflächenbündig
Verdübelung der vorgenannten Dämmplatten im Sockelbereich >/= 15cm über GOK mit WDVS Schraub-Tellerdübel, in oberflächenbündiger MOntage. Dübel nach der Montage mit Stopfen schließen
Dübeltyp: WDVS Senkdübel STR U 2G 3811 mit WDVS Dübelstopfen STR 3827 oder gleichwertig
Dübellänge: 235 mm
Dübeldichte: 2 Stück/Platte
Fabrikat: Brillux oder gleichwertig
Menge: 178,000 lfm

**03.04.0050 Zweimaliger Feuchteschutzanstrich im Einbindungsbereich mit BaseTec**
Zweimaliger Feuchteschutzanstrich imEinbindungsbereich mit
BaseTec 3540 gemischt mit BaseTec 3541 als zweimaligen Feuchteschutzanstrich im Einbindungsbereich bis ca. 5 cm über Geländeoberkante aufbringen.
hohe Klebkraft, haftet auf Bitumen,feuchtigkeitsunempfindlich, wasserdampfdiffusionsfähig, lange verabeitungsoffene Zeit,leicht verarbeitbar
Ausführung unter GOK bis ca. 30 cm
Fabrikat Brillux oder gleichwertig
Menge: 178,000 lfm

**03.04.0060 PVC-Sockelprofil liefern und montieren**
PVC-Sockelprofil für 160 mm Dämmplatte, bestehend aus PVC-Sockelgrundprofil und PVC-Sockelabschlussprofil, liefern und im Sockelbereich fluchtgerecht montieren.
Befestigung mit 3 Stück Schlagdübeln pro laufendem Meter.
Zwischen dem PVC-Sockelgrundprofil und dem Untergrund ist ein Fugendichtband anzubringen.
Ausladung: 160 mm.
Menge: 178,000 lfm

#### Abschnitt 03.05 Anschlüsse an angrenzende Bauteile

**03.05.0010 Anschluss an Bauteil mit Dichtband**
Menge: 635,000 lfm

**03.05.0020 Anschluss an Bauteil mit Fugenflankenprofil und Dichtband**
Anschluss an Bauteil mit Fugenflankenprofil und Dichtband

Anschluss an angrenzendes Bauteil bzw. Gebäude mit WDVS Fugenflankenprofil 3828 in Verbindung mit WDVS Dichtband 3796 herstellen.
Dichtband-Typ 0003, Fugenbreite 3-9 mm
Bauteil: Nachbargebäude' Fabrikat: Brillux oder gleichwertig
Menge: 61,000 lfm

**03.05.0030 Anschluss an Blechprofile mit Blechanschlussprofil**
*** Bedarfsposition ohne GB
WDVS Blechanschlussprofil 3809 als Systemanschluss an vorhandene Blechprofile einbauen. Der Gewebestreifen ist in die nachfolgende Armierungsschicht zu integrieren. Fabrikat: Brillux oder gleichwertig
Menge: 1,000 lfm

**03.05.0040 Verklebung Dämmplatte im spritzwasserbelasteten Bereich**
BaseTec
Geeignete Dämmplatten in Höhe des
spritzwasserbelasteten Bereichs verkleben. BaseTec 3540 angemischt mit BaseTec 3541 als Klebemörtel für feuchtebelastete Bereiche anrühren.
Perimeter-Dämmplatte 3537
Plattenkante: Stumpf
Höhe der Ausführung: 'max. 30' cm
Plattendicke: In Dicke der Fassadendämmung
Bauteil: 'Wandflächen Loggien und Balkone, Anschluss an
Dachflächen (Brandwand, etc.)'
Fabrikat: Brillux oder gleichwertig
Menge: 135,000 lfm

#### Abschnitt 03.06 Anschlüsse an Fenstern und Türen

**03.06.0010 Anschluss an Fenster und Türen mit Gewebe-Anschlussprofil**
Anschluss an Fenster und Türen mit Gewebe-Anschlussprofil

WDVS Gewebe-Anschlussprofil Pro 3880 auf Fenster- und Türrahmen anbringen. Den Gewebestreifen in die nachfolgende Armierungsschicht überlappend einbetten. selbstklebend, geprüft hinsichtlich Schlagregendichtheit, alterungsbeständig, mit abreißbarer Abbruchkante und integriertem Gewebestreifen, Klasse A gemäß VDPM-
Merkblatt
Fabrikat: Brillux oder gleichwertig
Menge: 1420,000 lfm

**03.06.0020 Edelstahl-Kantenschutz an Türeingängen**
Anbringen eines Kantenschutzes aus Edelstahl an den Laibungen und Stürzen der betroffenen Bereiche.
Die Kantenschutzelemente sind vollflächig zu verkleben.

Betroffene Bereiche:

Hauptzugänge

Durchgangstüren zum Innenhof

Zweck:
Schutz der fertiggestellten WDVS-Oberflächen vor Beschädigungen durch den wiederkehrenden Transport von Müllcontainern und ähnlichen Geräten.
Diese Bereiche sind aufgrund der hohen Beanspruchung besonders zu schützen.
Menge: 34,000 m

#### Abschnitt 03.07 Dehnungsfuge bzw. Gleitlagerfuge

**03.07.0010 Dehnungsfuge in der Fläche / offene Variante**
*** Bedarfsposition ohne GB
Dehnungsfuge in der ebenen Wandfläche mit WDVS Dehnungsfugenprofil G 3805, Typ GE als offene Variante ausbilden. Der Bereich hinter dem Dehnungsfugenprofil ist mit Mineralwolle-Dämmstoff auszufüllen.
Einbaubreite: max. 35 mm Fabrikat: Brillux oder gleichwertig
Menge: 1,000 lfm

**03.07.0020 Dehnungsfuge in der Innenecke / offene Variante**
*** Bedarfsposition ohne GB
Dehnungsfuge in der Innenecke mit WDVS
Dehnungsfugenprofil G 3805, Typ GI als offene Variante ausbilden. Der Bereich hinter dem Dehnungsfugenprofil ist mit Mineralwolle-Dämmstoff auszufüllen.
Einbaubreite: max. 35 mm
Fabrikat: Brillux oder gleichwertig
Menge: 1,000 lfm

#### Abschnitt 03.08 Dämmplatten verklebt/verdübelt

**03.08.0010 Verklebung MW Top Dämmplatte, 035 Klebemörtel**
MW Top Dämmplatte 3857 einlagig, mit mineralischem Klebemörtel anbringen. Format: 80 x 62,5 cm
Plattenkante: Stumpf
Wärmeleitfähigkeit: 0,035 W/(m x K)
Plattendicke: '16' cm
Klebemörtel: WDVS Pulverkleber 3550
Fabrikat: Brillux oder gleichwertig
Menge: 3150,000 m²

**03.08.0020 Laibungen bei zurückliegenden Fenstern und Türen herstellen**
Laibungen an vorhandenen Öffnungen z. B. bei
zurückliegenden Fenstern und Türen dämmen und durch die Dicke der Fassadendämmung insgesamt rechtwinklig herstellen.
Bei Dicke >/= 6,0 cm mit MW Top Dämmplatte 3857 Bei Dicke < 6,0 cm mit MW Top Laibungsplatte DLF 3522 Dämmdicke in der bestehenden Laibung: '2-4' cm. Tiefe der bestehenden Laibung: 'ca.15' cm
Menge: 1420,000 lfm

**03.08.0030 Fensterbankunterbau mit Dämmstoff auffüttern**
Fensterbankunterbau durch Auffüttern mit Dämmstoff keilförmig im erforderlichen Neigungswinkel passgenau vorbereiten. Ausführung mit dem gleichen Dämmstoff und Kleber wie zur Fassadendämmung beschrieben.
Dämmstoffdicke im Mittel: 'ca.4' cm
Laibungstiefe insgesamt (incl. WDV-System): 'ca. 35' cm
Menge: 260,000 lfm

**03.08.0040 Zuschnitte bzw. Anarbeiten an Schrägen**
Zuschneiden und Anarbeiten der Dämmplatten an Schrägen.
Menge: 125,000 lfm

**03.08.0050 Verdübelung MW Dämmplatte, versenkt / Senkdübel STR 112 mm**
Statisch relevante Verdübelung mit bauaufsichtlich zugelassenen WDVS Schraub-Tellerdübel in versenkter Montage unter dem Gewebe. Den WDVS Dübel ca. 15 mm vertieft in die Dämmplatte einschrauben. WDVS DübelRondell STR 3832 in die Vertiefung oberflächenbündig einsetzen. Dübellänge entsprechend der Dämmplattendicke wählen. Die Dübel müssen mind. 25 mm im tragfähigen Untergrund verankert sein, Putzschichten sind zu überbrücken.
Verankerungsgrund: '.....'
Dübeltyp: WDVS Senkdübel STR U 2G 3811 in Kombination mit WDVS Dübelteller 3711 Typ VT 2G und WDVS Dübel-
Rondell STR 3832
Dübellänge: '235' mm
Dübeldichte: 6,0 Stück/m² Fabrikat: Brillux oder gleichwertig
Menge: 3150,000 m²

**03.08.0060 Leistung wie zuletzt jedoch Verdübelung / 8 Stück pro m²**
*** Bedarfsposition ohne GB
Leistung wie zuletzt im vollen Wortlaut beschrieben, jedoch Verdübelung der vorgenannten WDVS Dämmplatten mit einer Dübeldichte 8,0 Stück/m²
Menge: 1,000 m²

**03.08.0070 Wärmedämmung aus Phenolharz-Hartschaum WLG 022**
Wärmedämmplatten aus Phenolharz-Hartschaum, Wärmeleitgruppe WLG 022,
Plattendicke 10 cm, liefern und fachgerecht auf der vorbereiteten Fassadenfläche anbringen.

Untergrund gemäß Herstellervorschriften vorbereiten, lose Bestandteile entfernen, Unebenheiten ausgleichen.
Dämmplatten im zugelassenen Klebe- bzw. Klebe-/Dübelverfahren verlegen, Fugen dicht stoßen, Versätze schleifen.
Ausbildung aller Anschlüsse, Laibungen, Gebäudekanten und sonstigen Detailpunkte entsprechend dem WDVS-Systemaufbau inkl. aller erforderlichen Systemkomponenten.

Maß: nach Aufmaß, m².

Bauteil: Balkonwände, Loggienwände
Menge: 324,000 m²

**03.08.0080 Gesimsband aus Polystyrolhartschaum-Fassadenprofilen herstellen**
Fassadenprofile aus Polystyrolhartschaum, stoßfester und witterungsbeständiger Spezialbeschichtung, zur Nachbildung des vorhandenen Gesimsbandes über dem EG liefern und fachgerecht auf die Armierungsschicht im Floating-Buttering-Verfahren mit mineralischem Systemmörtel verkleben.
Stoßfugenbreite 4–8 mm einhalten. Nach Aushärtung des Klebers gereinigte Stoßfugen vorsehen und mit PU-Schaum ausfüllen. Ausgehärteten PU-Schaum 4 mm breit rückwirkend ausschneiden, Fugenränder reinigen.
Verbleibende Fuge mit Acryl-Fugendichtstoff ausspritzen und mit beigefügtem Quarzsand optisch angleichen. Ggf. Streichputz überarbeiten.
Füllendes, offenporiges und wasserabweisendes Beschichtungssystem auf Silikonharzbasis als Grund- und Schlussbeschichtung auftragen.

Bauteil: Gesimsband über EG, Straßenfassade.
Menge: 55,000 m

**03.08.0090 Aussparungen im Bereich der Kellerlichtschächte herstellen**
Aussparungen im WDVS im Bereich der Kellerlichtschächte herstellen, entsprechend den Erfordernissen der Einbausituation sowie systemgerecht ausbilden.

Besonderheit - Davon 1 Stück:
Bestandsbedingte Einwölbung über dem Kellerlichtschacht durch Mehr-Dämmstoffauftrag ausgleichen und die Aussparung geradlinig herstellen.
Bauteil: Gebäudeecke der Berthelsdorfer Straße
Menge: 34,000 St

**03.08.0100 Leibungen durch Anschrägen der Dämmung herstellen**
Leibungen an Fenstern, die sich so nah an Hausecken befinden, dass keine herkömmliche Laibungsausführung möglich ist, durch Anschrägen der Fassadendämmung herstellen.
Ausbildung gemäß WDVS-Systemvorgaben und Anschlussdetails.
Menge: 70,000 m

**03.08.0110 Aussparungen im Bereich der Fallrohrleitungen herstellen**
Aussparungen im WDVS im Bereich der Fallrohrleitungen herstellen, entsprechend den Erfordernissen der Einbausituation sowie systemgerecht ausbilden.
Bauteil: Bereich der Anbindung von Fallrohr zu Standleitung o.ä.
Menge: 18,000 St

#### Abschnitt 03.09 Kantenschutz und Diagonalarmierung

**03.09.0010 Kantenschutz an Gebäudeecken / Gewebe-Eckschutzschiene**
WDVS Gewebe-Eckschutzschiene 3763 als Kantenschutz an allen Gebäudeecken lot- und fluchtrecht in die nachfolgend beschriebene Armierungsmasse einbetten.
Format: 10/10 cm
Fabrikat: Brillux oder gleichwertig
Menge: 540,000 lfm

**03.09.0020 Kantenschutz an Gebäudeöffnungen / Gewebeeckschutzschiene**
WDVS Gewebe-Eckschutzschiene 3763 als Kantenschutz an allen Ecken von Gebäudeöffnungen, z. B. Fenster, Türen, Nischen, lot- und fluchtrecht in die nachfolgend beschriebene Armierungsmasse einbetten.
Format:12/28 cm
Fabrikat: Brillux oder gleichwertig
Menge: 1420,000 lfm

**03.09.0030 Kantenschutz an Ecken abweichend 90 Grad / Vario-Gewebe-Eckschutz**
WDVS Vario-Gewebe-Eckschutz 3507 als Kantenschutz an Ecken mit einem Winkel größer oder kleiner 90 Grad lot- und fluchtrecht in die nachfolgend beschriebene Armierungsmasse einbetten.
Format: 12,5/12,5 cm
Fabrikat: Brillux oder gleichwertig
Menge: 280,000 lfm

**03.09.0040 Kantenschutz im Sturzbereich / Tropfkantenprofil, Kunststoff**
*** Bedarfsposition ohne GB
WDVS Tropfkantenprofil 3678 auf Unterkanten (Sturzbereich) der WDVS Dämmplatten mit der systemzugehörigen Armierungsmasse vollflächig anbringen. Die Gewebestreifen sind in die nachfolgende Armierungsschicht einzubetten.
Bauteil: .....
Fabrikat: Brillux oder gleichwertig
Menge: 55,000 lfm

**03.09.0050 Diagonalarmierung herstellen / Armierungspfeile**
Diagonalarmierungen an allen Fassadenöffnungen und Aussparungen mit  WDVS Diagonal-Armierungspfeil 3713 unter Verwendung der systemgerechten Armierungsmasse herstellen.
Fabrikat: Brillux oder gleichwertig
Menge: 1264,000 Stck

#### Abschnitt 03.10 Flächenarmierung mineralisch

**03.10.0010 Mineralische Ausgleichsspachtelung**
Mineralische Ausgleichsspachtelung auf Fassadendämmplatten mit mineralischem Werktrockenmörtel ganzflächig herstellen.
Schichtdicke: ca. 1 mm.
Menge: 3150,000 m²

**03.10.0020 Flächenarmierung mineralischer Pulverkleber**
Flächenarmierung mit WDVS Glasseidengewebe 3797, ca. 10 cm überlappend und mineralischem Armierungsmörtel herstellen.
Armierungsmasse: WDVS Pulverkleber 3550 Fabrikat: Brillux oder gleichwertig
Menge: 3150,000 m²

**03.10.0030 Armierung von Putzflächen**
Flächenarmierung auf Putzflächen, die kein WDV-System erhalten wie z.B. Balkonbrüstungen und Decken als Zulage zur Vorposition mit Briplast Revofill 926.
Menge: 260,000 m²

**03.10.0040 Zusatzarmierung beanspruchter Bereiche mit Panzergewebe**
*** Bedarfsposition ohne GB
WDVS Panzergewebe 3773 als Zusatzarmierung für besonders beanspruchte Bereiche und zur Erhöhung der Stoßfestigkeit vor der Flächenarmierung aufbringen.
Leistung mit der eingesetzten Armierungsmasse wie in der Ausführung zur Flächenarmierung  beschrieben, jedoch nicht überlappend.
Bauteil: '.....'
Fabrikat: Brillux oder gleichwertig
Menge: 1,000 m²

**03.10.0050 Laibungen an Öffnungen und Nischen wie vor beschrieben armieren**
Laibungen an Öffnungen und Nischen, wie in der vorgenannten Position zur Armierungsausbildung in diesem WDV-System beschrieben, armieren.
Laibungstiefe: 'ca.35' cm
Menge: 1420,000 lfm

#### Abschnitt 03.11 Klempnerarbeiten

**03.11.0010 Außenfensterbänke aus Titanzink**
Lieferung und fachgerechter Einbau von Außenfensterbänken aus Titanzink 0,7 mm mit gerader Kante, 3-fach gekantelt inkl. seitlicher Aufkantungen, Tropfkante und Anschraubkanten. Einschließlich Untergrundvorbereitung zur vollflächigen Auflage der Fensterbänke und Verklebung mit Enkolit Blech-Kaltkleber.
Zuschnitt:  ca. 450 mm
Ausladung: ca. 380 mm
Überstand: mind. 30 mm
Höhe vorn mit Tropfkante: 40 mm
Höhe Anschraubkante: 25 mm
Blechdicke: 0,7 mm
Menge: 260,000 m

**03.11.0020 Anschluss Fensterbankunterseiten mit Dichtband**
Anschlüsse an Fensterbankunterseiten bei in der Laibung liegenden Fenstern durch Anschlagen der Dämmplatten und Einbau von WDVS-Dichtband herstellen. Fensterbankunterbau im Bereich der Brüstung durch Ausfüttern mit Mineralwolle-Dämmstoff ausfüllen.
Menge: 260,000 m

**03.11.0030 Balkon-Brüstungsabdeckungen aus Titanzink**
Lieferung und Montage neuer Balkon-Brüstungsabdeckungen aus Titanzinkblech 0,7 mm im Zuschnitt ca. 450 mm, 4-fach gekantet, inkl. seitlicher Aufkantungen und beidseitiger Tropfkante.
Einschl. Untergrundvorbereitung der Betonbrüstung zur vollflächigen Auflage. Indirekte Befestigung zur schadenlosen Aufnahme temperaturbedingter Längenänderung auf vorbereiteten Untergrund mittels verdeckten Hafen, Vorstoßblechen/ Rheinzink UDS-Verbinder entsprechend den Fachregeln bzw. Herstellervorschriften.
Zuschnitt: ca. 450 mm
Gefälle: ca. 2 % zur Brüstungsinnenseite
Blechdicke: 0,7 mm
Menge: 122,000 m

**03.11.0040 Eckausbildung Balkon-Brüstungsabdeckungen**
*** Bedarfsposition mit GB
Zulage zur Vorposition für die Herstellung und Montage einteiliger Außenecken aus Titanzink mit Schenkellängen von ca. 50 cm und verschiedener Winkelweite.
Menge: 24,000 St

**03.11.0050 Gesimsabdeckung aus Titanzink Z-Profil**
Lieferung und Montage neuer Z-Profile als Gesimsabdeckung aus Titanzinkblech 0,7 mm, einschließlich Auf- und Abkantungen und Dehner herstellen, einschließlich Geringausbildung der Ecken und inkl. Einschluss der erforderlichen Unterlags- und Verstärkungsbleche sowie der ggf. erforderlichen Schiebehölzer.
Stoßverbindungen und Dehnungsausgleicher in wasserdichter Ausführung. Einschließlich Untergrundvorbereitung. Befestigung erfolgt durch vollflächiges Verkleben mit dem Untergrund.
Zuschnitt: ca. 320 mm
Kartungen: 3 Stück
Blechdicke: 0,7 mm
Menge: 65,000 m

#### Abschnitt 03.12 Schlussbeschichtung Rausan-Putz

**03.12.0010 Zwischenanstrich mit Putzgrundierung, pigmentiert**
Zwischenanstrich der armierten Fassadenfläche mit Putzgrundierung 3710, pigmentiert in Anlehnung an den Farbton der Putzbeschichtung.
wetterbeständig, geruchsmild, wetterbeständig, mit verfestigender Wirkung, diffusionsfähig Fabrikat: Brillux oder gleichwertig
Menge: 3150,000 m²

**03.12.0020 Oberputz / Rausan KR, Kratzputzstruktur**
Oberputz: Rausan KR auftragen, auf Kornstärke abziehen und strukturieren.
verarbeitungsfertig, diffusionsfähig, unverseifbar, leicht
verarbeitbar, Kratzputzstruktur, für außen
Körnung: KR K3, 3517
Standardfarbton: weiß Fabrikat: Brillux oder gleichwertig
Menge: 3150,000 m²

**03.12.0030 Zweimaliger Anstrich / Silicon-Fassadenfarbe in Protect Qualität**
Zusätzlicher zweimaliger Anstrich der vorgenannten Putzflächen.
Zwischenanstrich mit Silicon-Fassadenfarbe 918 in Protect Qualität.
Schlussanstrich mit Silicon-Fassadenfarbe 918  in Protect Qualität.
wasserverdünnbar, matt, mikroporös, hoch
wasserdampfdiffusionsfähig, hoch wetterbeständig, sehr leicht verarbeitbar
Wasserdampfdurchlässigkeit: Klasse V1 (hoch)
Wasseraufnahmekoeffizient: Klasse W3 (niedrig)
Standardfarbton: weiß Fabrikat: Brillux oder gleichwertig
Menge: 3150,000 m²

**03.12.0040 Zulage für hell getönte Ausführung**
Zulagepreis für die Ausführung im hell getönten Farbton (Hellbezugswert >65).
Farbton nach Angabe des Auftraggebers.
Menge: 3150,000 m²

**03.12.0050 Zulage für mittel getönte Ausführung**
*** Bedarfsposition ohne GB
Zulagepreis für die Ausführung im mittel getönten Farbton (Hellbezugswert >/= 25 und </= 65)
Menge: 1,000 m²

**03.12.0060 Zulage für satt getönte Ausführung**
*** Bedarfsposition ohne GB
Zulagepreis für die Ausführung im satt getönten Farbton (Hellbezugswert < 25).
Farbton nach Angabe des Auftraggebers.
Menge: 1,000 m²

**03.12.0070 Gerüstankerstopfen einsetzen, abdecken und beiarbeiten**
Gerüstankerhülsen bei Gerüstabbau mit Gerüstanker-
Stopfen 3496 schließen und mit dem beigestelltem Werkstoff (Oberputz bzw. Oberputz einschließlich Schlussanstrich) abdecken und beiarbeiten.
Fabrikat: Brillux oder glecihwertig
Menge: 150,000 Stck

#### Abschnitt 03.13 Schlussbeschichtung org. Feinputz, glatt

**03.13.0010 Zwischenanstrich mit Putzgrundierung, pigmentiert**
Zwischenanstrich der armierten Leibungen mit
Putzgrundierung 3710, pigmentiert in Anlehnung an den Farbton der Putzbeschichtung. wetterbeständig, geruchsmild, wetterbeständig, mit
verfestigender Wirkung, diffusionsfähig Fabrikat: Brillux oder gleichwertig
Menge: 1560,000 lfm

**03.13.0020 Faschen, Laibungen Glattputz / org. geb. Feinputz**
Rausan-KR Feinputz 3530 zur Ausbildung von Faschen und Laibungen als Glattputz auftragen und abreiben, einschließlich aller erforderlichen Leistungen, z. B. exaktes Abkleben der angrenzenden Flächen.
verarbeitungsfertig, diffusionsfähig, unverseifbar, leicht
verarbeitbar, Glattputz, für außen
Laibungstiefe: 'ca. 35' cm
Faschenbreite: 'ca. 6' cm,
Standardfarbton: weiß Fabrikat: Brillux oder glecihwertig
Menge: 1560,000 lfm

**03.13.0030 Zweimaliger Anstrich / Silicon-Fassadenfarbe in Protect Qualität**
Zusätzlicher zweimaliger Anstrich der vorgenannten Putzflächen (Laibungen und Faschen).
Zwischenanstrich mit Silicon-Fassadenfarbe 918 in Protect Qualität.
Schlussanstrich mit Silicon-Fassadenfarbe 918  in Protect Qualität.
wasserverdünnbar, matt, mikroporös, hoch
wasserdampfdiffusionsfähig, hoch wetterbeständig, sehr leicht verarbeitbar
Wasserdampfdurchlässigkeit: Klasse V1 (hoch)
Wasseraufnahmekoeffizient: Klasse W3 (niedrig)
Standardfarbton: weiß Fabrikat: Brillux oder gleichwertig
Menge: 1560,000 lfm

**03.13.0040 Zulage für hell getönte Ausführung**
*** Bedarfsposition ohne GB
Zulagepreis für die Ausführung im hell getönten Farbton (Hellbezugswert >65).
Farbton nach Angabe des Auftraggebers.
Menge: 1,000 lfm

#### Abschnitt 03.14 Montageelemente für WDV-Systeme

**03.14.0010 Dart-Set als konstruktives Befestigungssystem einschrauben**
*** Bedarfsposition ohne GB
Konstruktives Befestigungssystem nach Fertigstellung des WDV-Systems als Fassadendübel mit zugehörigem MontageBit oberflächenbündig einsetzen und einschrauben.
Typ: Dart-Set 3876 inkl. EPDM-Dichtung
Dübeldurchmesser: 8 mm
Bohrtiefe im Untergrund: >/= 80 mm
Für Dämmschichtdicke: 160mm
Montageposition nach Angabe des Auftraggebers Fabrikat: Brillux oder gleichwertig
Menge: 1,000 Stck

**03.14.0020 Universalmontageplatte Q, quadratisch anbringen**
*** Bedarfsposition ohne GB
Montageelement mit mineralischem Klebemörtel in Dicke der Fassadendämmung oberflächenbündig anbringen. Zusätzliche Befestigung nach Aushärtung des Klebers mit vier Schraubdübeln. Einschließlich schließen der Löcher mit EPS-Stopfen, anarbeiten der Dämmplatten und Kennzeichnung in der Fläche.
Typ: Universalmontageplatte Q 3847 inkl. Befestigungsmaterial
quadratisch, fäulnisresistent, Polyurethan-Hartschaum,
schwarz, Rohdichte 200 kg/m³
Größe: 138 x 138 mm mit Nutzfläche 110 x 70 mm
Für Dämmschichtdicke: 160 mm
Zu befestigendes Bauteil: Leuchten, Geländer, etc.
Montageposition nach Angabe des Auftraggebers Fabrikat: Brillux oder gleichwertig
Menge: 1,000 Stck

**03.14.0030 Schwerlastkonsole, rechteckig, anbringen**
*** Bedarfsposition ohne GB
Schwerlastkonsole inklusive Gewindestangen und Muttern mit Injektionsmörtel und zugehörigem Befestigungsmaterial in Dicke der Fassadendämmung oberflächenbündig anbringen. Einschließlich Anarbeiten der Dämmplatten und Kennzeichnung in der Fläche.
Typ: Schwerlastkonsole SLK 3864 ALU-TR inkl. Befestigungsmaterial
rechteckig, fäulnisresistent, wärmebrückenfrei Befestigung im Mauerwerk Abmessung:
Grundfläche: 250 x 150 mm mit Nutzfläche 162 x 82 mm
Für Dämmschichtdicke: 160 mm
Montageposition- und Ausrichtung nach Angabe des
Auftraggebers
Zu befestigendes Bauteil: Vordächer, etc.
Einschließlich Bemessung durch einen Statiker.
Fabrikat: Brillux oder gleichwertig
Menge: 1,000 Stck

**03.14.0040 Iso-Corner für sicherheitsrelevante Bauteile anbringen**
*** Bedarfsposition ohne GB
Montageelement zur wärmebrückenreduzierter Befestigung sicherheitsrelevanter Bauteile inklusive zugehörigem Befestigungsmaterial, in Dicke der Fassadendämmung, gemäß allgemeiner bauaufsichtlicher Zulassung, oberflächenbündig anbringen. Einschließlich Anarbeiten der Dämmplatten und Kennzeichnung in der Fläche. Typ: Iso-Corner 3888 inkl. Befestigungsmaterial grau eingefärbt, wärmebrückenreduzierte Befestigung durch thermische Entkoppelung ( ) Befestigung im Beton
( ) Befestigung im Poenbeton
( ) Befestigung im Mauerwerk
Abmessung (anliegender Schenkel am Untergrund): Länge
270 mm, Breite 140 mm, Dicke 40 mm
Für Dämmschichtdicke: '.....' mm
Montageposition- und Ausrichtung nach Angabe des
Auftraggebers
Zu befestigendes Bauteil: '.....'
Einschließlich Bemessung durch einen Statiker.
Fabrikat: Brillux oder gleichwertig
Menge: 1,000 Stck

### Bereich 04 Balkonarbeiten

#### Abschnitt 04.01 Abbrucharbeiten

**04.01.0010 Rückbau Balkonrandsockel**
Rückbau von geputzten Balkonrandsockeln bis OK Abdichtung, Reinigen und Grundieren des Untergrunds, Schließen von Ausbrüchen mit geeignetem, ggf. faserverstärktem Mörtel und Glätten der Oberfläche.
Menge: 92,000 m

**04.01.0020 Estrichabbruch**
*** Bedarfsposition mit GB
Nach Prüfung und Absprache mit Bauleiter (AG):
Nicht tragfähigen Estrich einschließlich Armierungen und Estrichmatten abstemmen, aufnehmen, abfahren und entsorgen.
Menge: 10,000 m2

**04.01.0030 Rückbau vorhandener Balkonfliesen**
*** Bedarfsposition ohne GB
Aufnehmen und Entsorgen evtl. vorhandener Balkonfliesen einschließlich Kleberbett, Ausgleichsschichten sowie losem Putz oder Mörtel in diesem Bereich.
Menge: 1,000 m2

**04.01.0040 Rückbau Altabdichtung**
*** Bedarfsposition mit GB
Rückbau vorhandener Altabdichtung unterhalb Estrich oder Fliesen inklusive aufgehender Randbereiche und fachgerechte Entsorgung.
Menge: 10,000 m2

**04.01.0050 Stahlträger freilegen**
Vorhandene Stahlträger in Balkonplatten freilegen und Zustand prüfen.
Menge: 73,000 m

**04.01.0060 Deckenputz abschlagen**
Vorhandenen Deckenputz in den Balkonunterseiten auf Hohlstellen prüfen und lose Stellen abschlagen.
Menge: 20,000 m2

**04.01.0070 Kernbohrung für Abläufe**
Herstellen von Kernbohrungen (Ø 40–100 mm, Tiefe ca. 40 cm) für neue Abläufe, einschließlich Gerät, Verbrauchsmaterial, Aufräumarbeiten und Entsorgung des Bohrguts.
Menge: 32,000 St

#### Abschnitt 04.02 Abdichtung

**04.02.0010 Verbundestrich herstellen**
*** Bedarfsposition mit GB
Herstellung eines neuen Gefälleestrichs als Schnellestrich (Mindestdicke 5 cm, i.M. 7 cm) mit ausreichendem Gefälle zu den Abläufen; inkl. Haftbrücke und rau verriebener Oberfläche.
Menge: 10,000 m2

**04.02.0020 Untergrundabdichtung mineralisch**
Abdichtung gegen rückwärtige Feuchtigkeit bestehend aus:
1. Verkieselung der Estrichoberfläche (Kiesol oder gleichwertig),  2. Dichtschlämme (WP Sulfatex oder gleichwertig),
3. Epoxidharz-Haftbrücke; Ausführung gemäß Herstellerangaben. (Epoxy ST 100 oder gleichwertig)
Menge: 62,000 m2

**04.02.0030 Balkonabläufe DN 70**
Lieferung und Einbau von Balkon-Direkteinläufen DN 70 aus feuerverzinktem Stahl, einschließlich aller Form- und Verbindungsteile, Dichtungen, Siebe, Befestigungsmittel sowie fachgerechtem Anschluss an die Abdichtung.
Fabrikat: LORO Serie GF oder gleichwertig
Nennweite: DN 70
Menge: 20,000 St

**04.02.0040 Notabläufe DN 40**
Lieferung und Einbau von Notabläufen aus Edelstahl (z. B. LORO-X Vario oder gleichwertig) mit variabler Wehrhöhe für Notentwässerung mit Freispiegelströmung. Lage wird vor Ort festgelegt.
Nennweite: DN 40
Menge: 12,000 St

**04.02.0050 Detailabdichtungen**
Abdichtung von Türschwellen, Pfosten, Geländerfüße, Abläufen und Notüberläufen mit Flüssigkunststoff inkl. Spezialvlies und Formteilen. Anschlusshöhe ca. 15 cm.
Menge: 22,000 m

**04.02.0060 Abdichtung Balkonflächen**
Herstellung einer Flüssigkunststoffabdichtung auf PMMA-Basis (System Triflex BTS-P oder gleichwertig) mit Grundierung, Abdichtung, Nutz- und Versiegelungsschicht. Oberfläche rutschsicher mit Quarzsand und/oder Mikrochips. Abdichtungsdicke 4–5 mm.
Menge: 62,000 m2

**04.02.0070 Endbeschichtung Wandanschlüsse**
Umlaufende Endbeschichtung der Wandanschlüsse und Balkoninnenseiten Systemgleich zur Hauptfläche. Ca. 15 cm hoch.
Menge: 92,000 m

#### Abschnitt 04.03 Maurer- und Putzarbeiten

**04.03.0010 Stahlträger Rostschutz**
Mechanisches Entrosten und zweifacher Anstrich freigelegter Stahlträger mit Rostschutzfarbe.
Menge: 73,000 m

**04.03.0020 Ummauerung von Stahlträgern**
Ummantelung und Ausmauern freiliegender Stahlträger mit geeigneten Teilsteinen und Mauermörtel zur Schaffung einer ebenen Oberfläche für den späteren Brandschutz-Putzaufbau.
Menge: 73,000 m

**04.03.0030 Brandschutzverputz Stahlträger**
Sichtbare Stahlträger mit Kalkzementmörtel MG II ca. 3 cm dick brandschutztechnisch verputzen.
Menge: 73,000 m

**04.03.0040 Putzträger an Stahlträgern**
Liefern und Anbringen eines Putzträgers aus verzinktem Drahtgewebe (z. B. Kaninchendraht oder Streckmetall) an sichtbaren Stahlträgern zur Haftverbesserung vor Brandschutzverputz, einschließlich Befestigung mit Bindedraht, Nägeln oder Schrauben
Menge: 73,000 m

### Bereich 05 Stundenlohnarbeiten

#### Abschnitt 05.01 Stundenlohnarbeiten

**05.01.0010 Stundenlohnarbeit / Facharbeiter**
*** Bedarfsposition ohne GB
Stunde(n) eines Facharbeiters für nicht erfasste Leistungen gegen besonderen Nachweis einschließlich aller Lohnnebenkosten.
Menge: 1,000 h

**05.01.0020 Stundenlohnarbeit / Helfer**
*** Bedarfsposition ohne GB
Stunde(n) eines Helfers für nicht erfasste Leistungen gegen besonderen Nachweis einschließlich aller Lohnnebenkosten.
Menge: 1,000 h

**05.01.0030 Stundenlohnarbeit / Auszubildender**
*** Bedarfsposition ohne GB
Stunde(n) eines Auszubildenden im ..... Lehrjahr für nicht erfasste Leistungen gegen besonderen Nachweis einschließlich aller Lohnnebenkosten.
Menge: 1,000 h
